# Erschließung Flugplatz BA1
Angebotsaufforderung (GAEB DA XML 3.2, DA83)
Projekt: E+W 2026
Währung: EUR
Bieterkommentare zugelassen: ja
Erstellt mit: ASBwin 24.0.0.0, Position 24.0.0.0, 16.03.2026

## Zusätzlicher Text
|  | Inhaltsverzeichnis |
| --- | --- |
| 0.1 | Angaben zur Baustelle |
| 0.2 | Angaben zur Ausführung |
| 0.3 | Einzelangaben bei Abweichungen vom ATV |
| 0.4 | Einzelangaben zu Nebenleistungen und besonderen Leistungen |
| 0.5 | Abrechnungseinheiten |
| Ziffer | 0.1 Angaben zur Baustelle |
| 0.1.1 | Lage der Baustelle |
|  | Am Luneort ehemals Flugplatz BA 1, 27572 Bremerhaven. / Vor Angebotsabgabe wird empfohlen, die Baustelle zu besichtigen. Evtl. Erschwernisse sind bei der Preisgestaltung zu berücksichtigen. Nachforderungen, die durch Unkenntnis der Örtlichkeit entstehen, werden nicht anerkannt. |
| 0.1.2 | Besondere Belastungen aus Immissionen sowie besondere klimatische oder betriebliche Bedingungen |
|  | Wird festgestellt, dass der Aushub belastet sein könnte und entsprechend entsorgt werden müsste, ist der Auftraggeber rechtzeitig zu informieren. Die Beprobung und Entsorgung ist dem Auftraggeber / Bauleitung als Nachtragsangebot vorzulegen und von diesem zu beauftragen. Eine Abrechnung ohne vorherige Beprobung / Nachweis wird nicht akzeptiert. |
| 0.1.3 | Art und Lage der baulichen Anlagen, z.B. auch Anzahl und Höhe der Geschosse |
|  | - keine besonderen Auflagen der FBG - |
| 0.1.4 | Verkehrsverhältnisse auf der Baustelle, insbesondere Verkehrsbeschränkungen |
|  | Die Verkehrssicherung der Baustellen hat gemäß der entsprechenden Vorschriften, wie StVO, RSA, etc. zu erfolgen und ist für die Bauzeit in ordnungsgemäßem Zustand aufrecht zu erhalten. Die behördlichen Anzeigen sowie das Einholen von Genehmigungen werden durch den Auftragnehmer selbstständig und unaufgefordert veranlasst. / / Der Auftragnehmer veranlasst selbständig und unaufgefordert Kontrollen und ggf. Wiederherstellung der Verkehrssicherungsmaßnahmen an Sonn- und Feiertagen, nach oder während außergewöhnlicher Wetterereignisse (z. B. Sturm, Starkregen, starke Schneefälle) oder bei / längerem Ruhen der Baustellentätigkeit. Die Kontrollen sind zu dokumentieren. Die Dokumentation ist dem Auftraggeber vorzulegen. |
| 0.1.5 | Für den Verkehr freizuhaltende Flächen |
|  | Straßenquerungen und Grundstückseinfahrten sind wenn möglich in halbseitiger Sperrung auszuführen. |
| 0.1.6 | Art, Lage, Maße und Nutzbarkeit von Transport- einrichtungen und Transportwegen, z.B. Montageöffnungen |
|  | - keine besonderen Auflagen der FBG - |
| 0.1.7 | Lage, Art, Anschlusswert und Bedingungen für das Überlassen von Anschlüssen für Wasser, Energie und Abwasser |
|  | Baustrom und Bauwasser können bei der FBG auf Antrag zur Verfügung gestellt werden. Die Kosten hierfür sind in den Einheitspreisen zu berücksichtigen. Die Kosten für Abwasser sind bei Versorgung mit Bauwasser enthalten. |
| 0.1.8 | Lage und Ausmaß der dem Auftragnehmer für die Ausführung seiner Leistungen zur Benutzung oder Mitbenutzung überlassenen Flächen und Räume |
|  | Die arbeitsrechtlich notwendigen sanitären Einrichtungen für die Duschen, WC und zusätzliche Waschgelegenheiten sowie Unterkünfte für den Personal-Tagesaufenthalt sind Sache des AN. Abstellflächen hierfür sind zuvor mit dem AG abzustimmen und im Anschluss an die Maßnahme wieder in den Ursprungszustand zu versetzen. |
| 0.1.9 | Bodenverhältnisse, Baugrund und seine Tragfähigkeit. Ergebnisse von Bodenuntersuchungen |
|  | Standsicherheitsnachweis obliegt dem AG. Kampfmittelfreiheit wird vom AG beantragt. Etwaigen Anweisungen des KMRD ist folge zu leisten. |
| 0.1.10 | Hydrologische Werte von Grundwasser und Gewässern. Art, Lage, Abfluss, Abflussvermögen und Hochwasserverhältnisse von Vorflutern. Ergebnisse von Wasseranalysen |
|  | - keine besonderen Auflagen der FBG - |
| 0.1.11 | Besondere umweltrechtliche Vorschriften. |
|  | - keine besonderen Auflagen der FBG - |
| 0.1.12 | Besondere Vorgaben für die Entsorgung, z. B. Beschränkungen für die Beseitigung von Abwasser und Abfall |
|  | Gefährliche Abwässer dürfen der Kanalisation nicht zugeführt werden. Die Entsorgung von gefährlichen Abwässern und gefährlichen Abfällen obliegt dem AN und ist Teil des Auftrages. Die Kosten sind in die Einheitspreise einzurechnen. Sofern Abfall oder Abwasserbeseitigung anfällt, die nicht unvorhersehbarer gewesen wäre, ist diese per Nachtrag anzubieten. |
| 0.1.13 | Schutzgebiete oder Schutzzeiten im Bereich der Baustelle, z. B. wegen Forderungen des Gewässer-, Boden-, Natur-, Landschafts- oder Immissionsschutzes; vorliegende Fachgutachten oder dergleichen |
|  | Arbeiten in der Nähe des Deiches bzw. Deich-bewehrungsweges dürfen nur mit Genehmigung stattfinden. Der AG holt die entsprechende Genehmigung ein. |
| 0.1.14 | Art und Umfang des Schutzes von Bäumen, Pflanzenbeständen, Vegetationsflächen, Verkehrsflächen, Bauteilen, Bauwerken, Grenzsteinen und dergleichen im Bereich der Baustelle |
|  | - keine besonderen Angaben der FBG - |
| 0.1.15 | Art und Umfang der Regelung und Sicherung des öffentlichen Verkehrs |
|  | Die Verkehrssicherung obliegt dem AN. Die Verkehrssicherung der Baustellen hat gemäß der entsprechenden Vorschriften, wie StVO, RSA, etc. zu erfolgen und ist für die Bauzeit in ordnungsgemäßem Zustand aufrecht zu erhalten. Die behördlichen Anzeigen sowie das Einholen von Genehmigungen werden durch den AN selbstständig und unaufgefordert veranlasst. Der Auftragnehmer veranlasst selbständig und unaufgefordert Kontrollen und ggf. Wiederherstellung der Verkehrssicherungsmaßnahmen an Sonn- und Feiertagen, nach oder während außergewöhnlicher Wetterereignisse (z. B. Sturm, Starkregen, starke Schneefälle) oder bei längerem Ruhen der Baustellentätigkeit. Die Kontrollen sind zu dokumentieren. Die Dokumentation ist dem AG vorzulegen. |
| 0.1.16 | Im Bereich der Baustelle vorhandene Anlagen, insbesondere Abwasser- und Versorgungsleitungen. |
|  | Pläne der Versorgungsleitung sind im Vorfeld vom AN bei der FBG zu beantragen. Die Leitungsschutzanweisungen der FBG sind zu beachten. |
| 0.1.17 | Bekannte oder vermutete Hindernisse im Bereich der Baustelle, z. B. Leitungen, Kabel, Dräne, Kanäle, Bauwerksreste und, soweit bekannt, deren Eigentümer. |
|  | Vor Beginn der Arbeiten hat der Bauleiter die Hindernis- und Trassenpläne von allen Versorgungsträgern einzuholen. Bei Arbeiten im Trassenbereich sind vor Baubeginn Suchschachtungen, in Handschachtung, zur Feststellung der tatsächlichen Versorgungsleitungen ( Strom, Wasser, Gas ) durchzuführen. Im Bereich von Leitungen und Kabel ist ausschließlich Handschachtung gefordert. / Kabelmerkzeichen sind vor dem Ausheben einzumessen. Ausgehobene Merkzeichen und abgehobene Kabelabdeckhauben sind seitlich zu lagern. / Freigelegte Leitungen sind zu sichern und vor Beschädigung und Diebstahl zu schützen. In Baugruben dürfen Kabel nicht frei hängen, sondern sind in nicht zu großen Abständen zu unterfangen oder aufzuhängen. Auf freihängende Kabel darf kein Erdreich geworfen werden. Jede unbeabsichtigte Freilegung von Kabeln oder Leitungen ist dem AG umgehend zu melden. Bis zum Eintreffen des vom AG Beauftragten sind die Arbeiten in unmittelbarer Nähe der freigelgten Anlagen einzustellen. / Bei Bauarbeiten eingetretene Beschädigungen von Leitungen dürfen unter keinen Umständen verheimlicht werden; sie sind umgehend der Bauüberwachung des AG zu melden. Diese Leistungen sind Teil der zu erbringenden Gesamtleistung und ist in den Einheitspreisen zu berücksichtigen. |
| 0.1.18 | Bestätigung, dass die im jeweiligen Bundesland geltenden Anforderungen zu Erkundungs- und gegebenenfalls Räumungsmaßnahmen hinsichtlich Kampfmitteln erfüllt wurden. |
|  | Kampfmittelfreiheit wird durch den AG geprüft. Etwaige Kampfmittelräumungen sind Sache des AG. Ggf. wird der AN vom KMRD Vorort eingewiesen. |
| 0.1.19 | Gemäß der Baustellenverordnung getroffene Maßnahmen. |
|  | Die BaustellV ist vom AN einzuhalten. Den Anweisungen des AG oder Vertreter ist Folge zu leisten. |
| 0.1.20 | Besondere Anordnungen, Vorschriften und Maßnahmen der Eigentümer (oder der anderen Weisungsberechtigten) von Leitungen, Kabeln, Dränen, Kanälen, Straßen, Wegen, Gewässern, Gleisen, Zäunen und dergleichen im Bereich der Baustelle. |
|  | Vor Beginn der Arbeiten sind vom Eigentümer oder von Ihm beauftragten Bauunternehmen Pläne von Fremdversorgern einzuholen. ( Telekom, Glasfaser, EVU etc. ) / Die Genehmigung des Grundstückeigentümers wird vom AG eingeholt. / / Kabelverlegearbeiten dürfen unter +3° C nicht durchgeführt werden. In Ausnahmefällen entscheidet der Auftraggeber über / entsprechende Durchführungsmaßnahmen. / / Das Einziehen und Verlegen von Kabeln hat ausschließlich von Hand oder mit den eigens hierfür vorgesehenen Kabelwinden zu erfolgen. Bei Verlegungen von Kabeln, die aufgrund der zu verlegenden Länge nicht von Hand eingezogen werden können und eine Winde eingesetzt wird, ist die Zugkraft mittels Schreiber zu dokumentieren. Das Protokoll ist der Bauleitung unmittelbar nach der Kabelverlegung vorzulegen / auszuhändigen. Diese Leistungen sind Teil der zu erbringenden Gesamtleistung und ist in den Einheitspreisen zu berücksichtigen. Rechnungen für Kabelverlegungen mit Windeneinsatz werden ohne beiliegendem Zugprotokoll nicht akzeptiert. |
| 0.1.21 | Art und Umfang von Schadstoffbelastungen, z. B. des Bodens, der Gewässer, der Luft, der Stoffe und Bauteile; vorliegende Fachgutachten oder dergleichen. |
|  | Beprobung und Fachgutachten aller Art sind vorab mit dem AG abzustimmen. Ergebnisse sind dem AG zu Verfügung zu stellen. |
| 0.1.22 | Art und Zeit der vom Auftraggeber veranlassten Vorarbeiten. |
|  | - keine besonderen Angaben der FBG - |
| 0.1.23 | Arbeiten anderer Unternehmer auf der Baustelle. |
|  | Unternehmer sind verpflichtet sich gegenseitig über ausgehende Gefahren zu unterrichten und ggf. gemeinsam Maßnahmen für den Arbeitsschutz zu planen und durchführen. |
| Ziffer | 0.2 Angaben zur Ausführung |
| 0.2.1 | VorgeseheneArbeitsabschnitte, Arbeitsunterbrechungen und Arbeitsbeschränkungen nach Art, Ort und Zeit sowie Abhängigkeit von Leistungen anderer. |
|  | Die FBG ist berechtigt einen Terminplan anzufordern. |
| 0.2.2 | Besondere Erschwernisse während der Ausführung, z. B. Arbeiten in Räumen, in denen der Betrieb weiterläuft, Arbeiten im Bereich von Verkehrswegen oder bei außergewöhnlichen äußeren Einflüssen. |
|  | - keine besonderen Angaben der FBG - |
| 0.2.3 | Vorgaben, die sich aus dem SiGe-Plan gemäß Baustellenverordnung ergeben |
|  | - keine besonderen Angaben der FBG.- |
| 0.2.4 | Art und Umfang von Leistungen zur Unfallverhütung und zum Gesundheitsschutz für Mitarbeiter anderer Unternehmen, z.B. trittsichere Abdeckung |
|  | Einhaltung des Arbeitsschutzgesetzes und der UVV, Gefährdungsbeurteilung sind zu erstellen, mögliche Gefahrstellen sind vom AN zu beheben. / Der Auftragnehmer verpflichtet sich sein Personal in die einschlägigen Sicherheitsvorschriften in Bezug auf die auszuführenden Tätigkeiten einzuweisen. / Es gelten u. a. die gültigen Vorschriften und Normen des VDE sowie der UVV und BG wie: / / Allgemeine Regelungen für Bauarbeiten jeder Art DIN 18299 / Erdarbeiten DIN 18300 / Rohrvortriebsarbeiten DIN 18318 / Kabelleitungstiefbauarbeiten DIN 18322 / Horizontalspülbohrverfahren DIN 18324 / Kabelverlegearbeiten DIN VDE 0276 -603 / Arbeitsschutzgesetz ArbSchg / Baustellenverordnung BaustellV / Bauarbeiten DGUV-V38 / Betreiben von Arbeitsmitteln DGUV-R 100-500 / Aktuelle Vorschriften der BG |
| 0.2.5 | Besondere Anforderungen für Arbeiten in kontaminierten Bereichen, gegebenenfalls besondere Anordnungen für Schutz- und Sicherheitsmaßnahmen. |
|  | Ausschließlich sachkundige Fachfirmen dürfen Arbeiten in kontaminierten Bereichen ausführen. Dabei muss für den Umgang mit Gebäudeschadstoffen die Sachkunde nachgewiesen werden. |
| 0.2.6 | Besondere Anforderungen an die Baustelleneinrichtung und Entsorgungseinrichtungen, z. B. Behälter für die getrennte Erfassung. |
|  | Für die Baustelleneinrichtung inklusive Entsorgung aller Art ist der AN zuständig. KrWG ist einzuhalten. |
| 0.2.7 | Besondere Anforderungen an das Auf- und Abbauen sowie Vorhalten von Gerüsten. |
|  | - keine besonderen Angaben der FBG - |
| 0.2.8 | Mitbenutzung fremder Gerüste, Hebezeuge, Aufzüge, Aufenthalts- und Lagerräume, Einrichtungen und dergleichen durch den Auftragnehmer. |
|  | Flächen für Baustelleneinrichtung sind beim AG anzufragen falls erforderlich. |
| 0.2.9 | Wie lange, für welche Arbeiten und gegebenenfalls für welche Beanspruchung der Auftragnehmer Gerüste, Hebezeuge, Aufzüge, Aufenthalts- und Lagerräume, Einrichtungen und dergleichen für andere Unternehmer vorzuhalten hat |
|  | - keine besonderen Angaben der FBG - |
| 0.2.10 | Verwendung oder Mitverwendung von wiederaufbereiteten (Recycling-) Stoffen. |
|  | - keine besonderen Angaben der FBG - |
| 0.2.11 | Anforderungen an wiederaufbereitete (Recycling-) Stoffe und an nicht genormte Stoffe und Bauteile. |
|  | Der AN hat dafür Sorge zu tragen, dass im Zuge der Baumaßnahme nur unbelastete Baustoffe/Bauteile verwendet werden. |
| 0.2.12 | Besondere Anforderungen an Art, Güte und Umweltverträglichkeit der Stoffe und Bauteile, auch z. B. an die schnelle biologische Abbaubarkeit von Hilfsstoffen. |
|  | - keine besonderen Angaben der FBG - |
| 0.2.13 | Art und Umfang der vom Auftraggeber verlangten Eignungs- und Gütenachweise. |
|  | Dem AG sind auf Verlangen die Lieferscheine vom AN zu übermitteln. |
| 0.2.14 | Unter welchen Bedingungen auf der Baustelle gewonnene Stoffe verwendet werden dürfen oder müssen oder einer anderen Verwertung zuzuführen sind. |
|  | - keine besonderen Angaben der FBG - |
| 0.2.15 | Art, Zusammensetzung und Menge der aus dem Bereich des Auftraggebers zu entsorgenden Böden, Stoffe und Bauteile; Art der Verwertung oder bei Abfall die Entsorgungsanlage; Anforderungen an die Nachweise über Transporte, Entsorgung und die vom Auftraggeber zu tragenden Entsorgungskosten. |
|  | Der AN muss dem AG entsprechende Nachweise der Entsorgung vorlegen, falls notwendig. / Bei Lieferung und Abfuhr von Schüttgütern wie Sand, Mineralgemisch o.ä. sowie bei Lieferung von Asphalt sind den Rechnungen entsprechende Lieferscheine beizulegen. Auf den Lieferscheinen und allen Durchschlägen muss die FBG als AG, die Lieferadresse und das BV erkennbar sein. |
| 0.2.16 | Art, Anzahl, Menge oder Masse der Stoffe und Bauteile, die vom Auftraggeber beigestellt werden, sowie Art, genaue Bezeichnung des Ortes und Zeit ihrer Übergabe. |
|  | - keine besonderen Angaben der FBG - |
| 0.2.17 | In welchem Umfang der Auftraggeber Abladen, Lagern und Transport von Stoffen und Bauteilen übernimmt oder dafür dem Auftragnehmer Geräte oder Arbeitskräfte zur Verfügung stellt. |
|  | Laden, Lagern und Transport ist Sache des AN |
| 0.2.18 | Leistungen für andere Unternehmer. |
|  | - keine besonderen Angaben der FBG - |
| 0.2.19 | Mitwirken beim Einstellen von Anlageteilen und bei der Inbetriebnahme von Anlagen im Zusammenwirken mit anderen Beteiligten, z. B. mit dem Auftragnehmer für die Gebäudeautomation. |
|  | - keine besonderen Angaben der FBG - |
| 0.2.20 | Benutzung von Teilen der Leistung vor der Abnahme. |
|  | - keine besonderen Angaben der FBG - |
| 0.2.21 | Übertragung der Wartung während der Dauer der Verjährungsfrist für die Mängelansprüche für maschinelle und elektrotechnische sowie elektronische Anlagen oder Teile davon, bei denen die Wartung Einfluss auf die Sicherheit und die Funktionsfähigkeit hat (vergleiche § 13 Absatz 4 Nummer 2 VOB/B), durch einen besonderen Wartungsvertrag. |
|  | - keine besonderen Angaben der FBG - |
| 0.2.22 | Abrechnung nach bestimmten Zeichnungen oder Tabellen. |
|  | Bei Abrechnung nach Zeichnung oder Tabellen, müssen dem AG die dazugehörigen Unterlagen bereitgestellt werden. Aufmaße sind mit dem AG oder deren Vertreter gemeinsam durchzuführen. Es sind zeitnah (max. 2.Wochen) Zwischenaufmaße anzufertigen. / Geräte- und Arbeitszeitnachweise sind der Bauleitung arbeitstäglich zur Genehmigung vorzulegen. Geräte- und Arbeitszeitnachweise, die später als zwei Wochen vorgelegt werden, müssen vom Auftraggeber nicht akzeptiert werden. |
| Ziffer | 0.3 Einzelangaben bei Abweichungen von den ATV |
| 0.3.1 | Wenn andere als die in den ATV DIN 18299 bis ATV DIN 18459 vorgesehenen Regelungen getroffen werden sollen, sind diese in der Leistungsbeschreibung eindeutig und im Einzelnen anzugeben. Abweichende Regelungen von der ATV DIN 18299 können insbesondere in Betracht kommen bei Abschnitt 2.1.1, wenn die Lieferung von Stoffen und Bauteilen nicht zur Leistung gehören soll, Abschnitt 2.2, wenn nur ungebrauchte Stoffe und Bauteile vorgehalten werden dürfen, Abschnitt 2.3.1, wenn auch gebrauchte Stoffe und Bauteile geliefert werden dürfen. |
|  | keine Abweichungen seitens FBG |
| Ziffer | 0.4 Einzelangaben zu Nebenleistungen und Besonderen Leistungen |
| 0.4.1 | Nebenleistungen (Abschnitt 4.1 aller ATV) sind in der Leistungsbeschreibung nur zu erwähnen, wenn sie ausnahmsweise selbstständig vergütet werden sollen. Eine ausdrückliche Erwähnung ist geboten, wenn die Kosten der Nebenleistung von erheblicher Bedeutung für die Preisbildung sind; in diesen Fällen sind besondere Ordnungszahlen (Positionen) vorzusehen. Dies kommt insbesondere für das Einrichten und Räumen der Baustelle in Betracht. |
|  | Nebenleistungen, Hilfs- , Betriebsstoffe und Kleinmaterial sind in die Einheitspreise einzukalkulieren |
| 0.4.2 | Werden Besondere Leistungen (Abschnitt 4.2 aller ATV) verlangt, ist dies in der Leistungsbeschreibung anzugeben; gegebenenfalls sind hierfür besondere Ordnungszahlen (Positionen) vorzusehen. |
|  | - keine besonderen Angaben der FBG - |
| Ziffer | 0.5 Abrechnungseinheiten |
| 0.5.1 | Im Leistungsverzeichnis sind die Abrechnungseinheiten für die Teilleistungen (Positionen) gemäß Abschnitt 0.5 der jeweiligen ATV anzugeben. |
|  | - keine besonderen Angaben der FBG - |

## Abrechnung
Abrechnung erfolgt nach LV Positionen und tatsächlich ausgeführten Leistungen. Aufmaße sind vom AN gemeinsam mit dem AG zu erstellen. Rechnungen der ausgeführten Leistungen werden nur akzeptiert wenn der AG das Aufmaß/Leistungen gegengezeichnet hat.

## Bodenuntersuchung/Bodenprobe
Im Vorfeld wurde ein hydrogeologisches Gutachten zu den Bodenverhältnissen erstellt, sowie Bodenproben zur Begutachtung der Bodenbelastbarkeit entnommen.
Bei den Proben wurden keine Schadstoffe festgestellt. Somit wurde nach Ersatzbaustoffverordnung der Boden in Gruppe BM-0 klassifiziert.

## 01 Tiefbau + Kabel- und Wasserleitungsbau BA 1
Datum: 16.03.2026

### Titel 1 Oberflächen aufnehmen und wiederherstellen

**1.1 Rasengittersteine aufnehmen**
Rasengittersteine aufnehmen und seitlich lagern
Menge: 60,000 m2

**1.2 Rasengittersteine herstellen**
Rasengittersteine wieder herstellen, abrammen und einschlämmen.
Pflasterbettung: 7 cm Pflastersplitt 0/5
Einschl. verdichten des Unterbaus und sämtl. Materiallieferungen.
Menge: 60,000 m2

### Titel 2 Erdarbeiten

**2.1 Leitungsgraben 0,80 m x 1,25 m, Baggerschachtung**
Laufender Meter Leitungsgraben 0,80 m breit und 1,25 m tief, ausgenommen Oberflächenbefestigung, mit Bagger in Teillängen ausheben und Aushub zum Wiedereinbau seitlich lagern. Wiedereinbaufähigen Aushub oder bauseits vorhandenen Spülsand profilgerecht einbauen und lagenweise verdichten.
Menge: 410,000 m

**2.2 Kopflöcher,Kabelgräben etc. in Baggerschachtung**
Kopflöcher, Muffenlöcher, Montagegruben oder sonstige Kabel- und Leitungsgräben bis zu einer Tiefe von ca.1,5 m,  mit Bagger ausheben und Aushub seitlich lagern. Anschließend wiedereinbaufähigen Aushub oder bauseits vorhandenen Spülsand profilgerecht einbauen und lagenweise verdichten. Oberflächenarbeiten sowie eventuell erforderlicher Verbau werden gesondert vergütet.
Menge: 30,000 m3

**2.3 Handschachtungszulage**
Zusätzliche Vergütung zu den Grundpositionen Leitungsgraben und Kopflöcher
Menge: 25,000 m3

**2.4 Suchschachtungen**
Suchschachtungenn zur Feststellung der Lage vorhandener Versorgungsleitungen, bis L= 2,0m x B= 1,0m x T= 1,50m, in Handschachtung, inklusive Oberflächenaufnehmen und wiederherstellen.
Menge: 6,000 St

**2.5 Unbelastetes Erdreich Klasse BM-0 abfahren**
Überschüssiges, unbelastetes Erdreich Klasse BM-0 gem. Ersatzbaustoffverordnung zur eigenen Verfügung abfahren oder entsorgen.
Menge: 80,000 m3

**2.6 Füllsand Sand liefern und einbauen**
Füllsand gemäß EN ISO 14688, Korngröße 0,6 mm bis 2,0mm für zum Verfüllen liefern, profilgerecht einbauen und lagenweise verdichten.
Menge: 80,000 to

**2.7 Spülsand einbauen**
Vorhandenen Spülsand laden und einbauen.
Menge: 100,000 to

*Hinweis*
Auf dem Flugplatzgelände der FBG liegt jede Menge Spülsand. Dieser kann als Sandbett und zum verschließen der Gräben und Kopflöcher genutzt werden.

Die Position Füllsand würde bei Nutzung des Spülsandes verringert oder aufgehoben werden.

**2.8 Grundwasserabsenkung**
Vakuum-Grundwasserabsenkung für vorg. Montagegruben, beidseitig, liefern, aufbauen, betreiben, vorhalten, abbauen und abfahren einschl. Spülsammelleitungen, Pumpen, Aggregaten und sonstiger Geräte.
Einschl. Einholen der Einleitgenehmigung bei den Entsorgungsbetrieben Bremerhaven sowie Beprobung und Analyse des Grundwassers durch ein akkreditiertes Labor vor Einleitung. Das anfallende Wasser ist bis zur Freigabe nach Beprobung in geeigneten Behältern/Containern aufzufangen.
Der Pumpeneinsatz wird gesondert vergütet.
Menge: 2,000 St

**2.9 Spülfilter**
Vakuum-Spülfilter für vorg. Grundwasserabsenkung liefern, einspülen, an die Saugleitungen anschließen, vorhalten und nach Beendigung der Wasserhaltung wieder ausbauen.
Menge: 8,000 St

**2.10 Grundwasserabsenkung betreiben**
Vorg. Wasserhaltungsanlage für die Dauer der Bauzeit auf Anweisung des AG betreiben.
Nachweis erforderlich: Dem Arbeitgeber ist ein Nachweis des betriebsstundenzählers vorzulegen.
Menge: 50,000 h

**2.11 Motorpumpe, 30 m³/Std.**
Motorpumpe, 30 m³/Std. Einschl. Bedienung.
Menge: 30,000 h

**2.12 Systemverbau vorhalten**
*** Bedarfsposition ohne GB
Systemverbau vorhalten ein- und ausbauen.
Menge: 50,000 m2

### Titel 3 Kabelschutzrohre

**3.1 KG 2000 Rohr DN125 liefern und einbauen**
KG2000-Rohr DN125 mit Muffe und Dichtung liefern und einbauen. Bei Bedarf inklusive Endkappen.
Menge: 460,000 m

**3.2 KG 2000 Rohr DN 300 liefern und einbauen**
KG2000-Rohr DN 300 mit Muffe und Dichtung liefern und einbauen. Bei Bedarf inklusive Endkappen.
Menge: 60,000 m

**3.3 PE-Rohr DN50**
PE-Rohr, DN50 in gesiebten Sand (gemäß EN ISO 14688, Korngröße 0,2 bis 0,6mm) einbetten. Schichtstärke der Kabelbettung 0,1m unterhalb des Rohres. Der gesiebte Sand ist nicht Bestandteil dieser Position und ist deshalb unter entsprechender Position zu erfassen. Rohr und Trassenband sind vom FBG-Lager anzufahren. Rohrlage 0,6m unterhalb Oberkannte. Trassenband 0,3m über Rohrlage.
Material liefern und verlegen inklusive Muffenverbinder.

1 Rohr 410m
1 Rohr 105m
Menge: 515,000 m

### Titel 4 Schottertragschichten

**4.1 Schottertragschicht ausbauen**
Vorhandene Schottertragschicht ausbauen laden und abfahren inkl. aller erforderlichen Maschineneinsätze und Nebenarbeiten bis zu einer Stärke von 30cm.
Nachweis erforderlich: "Lieferscheine sind dem AG vorzulegen".
Menge: 150,000 to

**4.2 STS B2 Recycling 0/32, Fläche**
Schottertragschicht aus Beton-Recycling 0/32 in einer Stärke von ca. 20cm verdichtet, einschließlich Planum liefern und herstellen. Verdichtungwert Ev2 > 120 MN/m².
Nachweis erforderlich: "Lieferscheine sind dem AG vorzulegen".
Menge: 80,000 to

### Titel 5 Asphaltarbeiten

**5.1 Asphalt schneiden**
Asphaltschnitt bis zu einer Tiefe von 20 cm einschließlich Maschineneinsatz sowie aller erforderlichen Nebenarbeiten.
Menge: 110,000 m

**5.2 Asphaltaufbruch**
Vorhandenen Asphalt aufbrechen, Aufbaustärken bis 30 cm, laden und abfahren einschließlich Geräteeinsatz sowie aller erforderlichen Nebenarbeiten, einschließlich Verwertungs- kosten. PAK < = 25 mg/kg.
Menge: 55,000 m2

**5.3 Asphaltdeckschicht AC 11 DS**
Asphaltdeckschicht AC 11 DS in einer Stärke von 4 cm i.M. von Hand oder maschinell einbauen und abwalzen.
Einschl. Material-  und sämtlicher Transportkosten sowie aller Nebenarbeiten.
Bindemittel: 50/70
Menge: 60,500 m2

**5.4 Asphalttragschicht AC 32 TS**
Asphalttragschicht AC 32 TS in einer Stärke von 16 cm i.M.
von Hand oder maschinell einbauen und abwalzen.
Einschl. Material-  und sämtlicher Transportkosten sowie aller Nebenarbeiten.
Bindemittel: 50/70
Menge: 55,000 m2

**5.5 Asphalt fräsen, Fläche**
Vorhandene Asphaltdeckschicht in einer Stärke von 4-6 cm abfräsen. Das Material geht in den Besitz des AN über einschließlich laden, abfahren, sowie aller erforderlichen Nebenarbeiten und Verwertungskosten. PAK < = 25 mg/kg
Menge: 60,500 m2

**5.6 Unterlage reinigen**
Unterlage reinigen. Material geht in Bestitz des AN über.
Unterlage: Asphaltunterlage
Selbstaufnehmende Kehrmaschine oder vergleichbar.
Einschl. aller erf. Nebenarbeiten.
Menge: 55,000 m2

**5.7 Bitumenemulsion**
Bitumenemulsion C 60 BP4-S  zur Herstellung des Schichtenverbunds aufsprühen.
Unterlage: Asphaltbefestigung
Bindemittelmenge: 300 g/m²
Einschl. Materiallieferung sowie aller erf. Nebenarbeiten.
Menge: 55,000 m2

**5.8 Nahtausbildung**
Naht in Asphalt herstellen. Sowohl Längsnaht, als auch Quernaht am Bauanfang und Bauende.
Heißaufzubringendes PmB auftragen oder anspritzen, Menge 50 g/m je Schichtdicke einschl. Materiallieferung sowie aller erf. Nebenarbeiten.
Menge: 110,000 m

### Titel 6 Kabelleitungsbau

**6.1 20kV-Kabel verlegen**
Bauseits gestelltes 20kV-Kabel (NA2XS(F)2Y 1 x 150 AL, 20kV) d = 40 mm, G = 1,7 kg/m im Dreierbündel, über Kabelrollen verlegen, teilweise in vorhandene Rohre einziehen. Das Dreierbündel ist im Abstand von max.1,5m, mit 4 Umschlingungen des dafür vorgesehenen glasfaserverstärktem Bündelband zu bündeln. Das Bündelband ist in den Verlegepreis einzurechnen. Kabel in gesiebten Sand (gemäß EN ISO 14688, Korngröße 0,2 mm bis 0,6 mm) einbetten. Schichtstärke der Kabelbettung 0,1 m unterhalb des Kabels. Der gesiebte Sand ist nicht Bestandteil dieser Position und ist deshalb unter entsprechenden Position zu erfassen!  Kabel und Trassenband sind vom FBG-Lager anzufahren. Kabellage 0,9 m unterhalb Oberkannte. Trassenband 0,3 m über der Kabellage.

1 System ca. 580m
1 System ca. 380m
Menge: 960,000 m

**6.2 Telefonkabel verlegen**
Bauseits gestelltes Telefonkabel (A2YF(L)2Y 20x2x0,8)) d = 18,5 mm, G = 0,5 kg/m verlegen und teilweise in vorhandene Rohre einzeihen. Kabel in gesiebten Sand (gemäß EN ISO 14688, Korngröße 0,2 mm bis 0,6 mm) einbetten. Schichtstärke der Sandbettung 0,1 m unterhalb des Kabels. Der gesiebte Sand ist nicht Bestandteil dieser Position und ist deshalb unter entsprechenden Position zu erfassen! Kabel und Trassenbandsind vom FBG-Lager anzufahren. Kabellage 0,6 m unterhalb Oberkannte. Trassenband 0,3 m über der Kabellage.

1 Kabel 380m
1 Kabel 205m
Menge: 580,000 m

**6.3 Steuerkabel verlegen**
Bauseits gestelltes Steuerkabel (NYY-I 24 x 2,5 mm²; 1kV) d = 26 mm, G = 1,1 kg/m verlegen und teilweise in vorhandene Rohre einzeihen. Kabel in gesiebten Sand (gemäß EN ISO 14688, Korngröße 0,2 mm bis 0,6 mm) einbetten. Schichtstärke der Kabelbettung 0,1 m unterhalb des Kabels. Der gesiebte Sand ist nicht Bestandteil dieser Position und ist deshalb unter entsprechenden Position zu erfassen! Kabel und Trassenband sind vom FBG-Lager anzufahren. Kabellage 0,6 m unterhalb Oberkannte. Trassenband 0,3 m über der Kabellage.

1 Kabel 380m
1 Kabel 205m
Menge: 580,000 m

**6.4 Straßenbeleuchtungskabel verlegen**
Bauseits gestelltes Niederspannungskabel (NYY-I 5 x 6;  1kV) d = 17 mm, G = 0,52kg/m verlegen und teilweise in vorhandene Kabelrohre einzeihen. Kabel in gesiebten Sand (gemäß EN ISO 14688, Korngröße 0,2 mm bis 0,6 mm) einbetten.
Schichtsärke der Kabelbettung 0,1 m unterhalb de Kabels. Der gesiebte Sand ist nicht Bestandteil dieser Position und ist deshalb unter entsprechenden Position zu erfassen! Kabel und Trassenband sind vom FBG-Lager anzufahren. Trassenband 0,3 m über der Kabellage.
Menge: 460,000 m

**6.5 Niederspannungskabel 4x120mm² verlegen**
Bauseits gestelltes Niederspannungskabel (NAYY 4x120; 1kV) d = 42 mm, G = 1,39 kg/m verlegen und teilweise in vorhandene Kabelrohre einzeihen. Kabel in gesiebten Sand (gemäß EN ISO 14688, Korngröße 0,2 mm bis 0,6 mm) einbetten.
Schichtstärkt der Kabelbettung 0,1 m unterhalb des Kabels. Der gesiebte Sand ist nicht Bestandteil dieser Position und ist deshalb unter entsprechenden Position zu erfassen!
Kabel und Trassenband sind vom FBG-Lager anzufahren. Trassenband 0,3 m über der Kabellage.

3 Kabel a´370m
Menge: 1110,000 m

**6.6 Trassenwarnband verlegen**
Bauseits gestelltes Trassenwarnband verlegen. Verlegehöhe: 0,3 m über der obersten Kabellage.
Menge: 960,000 m

### Titel 7 Wasserleitungsbau

**7.1 Wasserleitung trennen, OD bis 80mm**
Vorhandene Wasserleitung bis OD 80mm trennen,
Trennstelle der in Betrieb befindlichen Leitung mittels Abdeckkappe druckfest verschließen, Trennstelle der außer Betrieb gehenden Leitung mit Bauschaum ausschäumen.
Erd- und Oberflächenarbeiten werden gesondert vergütet.
Menge: 1,000 St

**7.2 Wasserleitung trennen, OD bis 180mm**
Vorhandene Wasserleitung bis OD 180mm trennen,
Trennstelle der in Betrieb befindlichen Leitung mittels Abdeckkappe druckfest verschließen, Trennstelle der außer Betrieb gehenden Leitung mit Bauschaum ausschäumen.
Erd- und Oberflächenarbeiten werden gesondert vergütet.
Menge: 1,000 St

**7.3 HDPE OD180 Wasserleitung l.u.v.**
Wasserleitung aus Wasserleitungsrohr PE-HDPE OD 180, SDR 11 PE 100, Ringware, Farbe blau RAL 5005. Techn. Lieferbedingungen u. Anforderungen gem. DIN EN 12201 - 2, DIN 8074/75 u. DVGW GW 335-A2 (Anhang II, Tab. 1). Techn. Anforderungen gem. DVGW, GW 335-A2 u. der Richtlinie der Gütegemeinschaft Kunststoffrohre R 14.3.1 (mittlerer Außendurchmesser u. zulässige Ovalität gem. DIN 8074 Tab. 3, eingeschränktes Grenzmaß). Wasserleitung liefern, auf einem Sandpolster verlegen u. mit Elektromuffen verschweißen, ausrichten u. seitlich anstampfen, Verlegetiefe von 1,25 m. Muffen sind in den EP einzurechnen.
Menge: 290,000 m

**7.4 HDPE Od125 Wasserleitung l.u.v.**
Wasserleitung aus Wasserleitungsrohr PE-HDPE OD 125, SDR 11 PE 100, Ringware, Farbe blau RAL 5005. Techn. Lieferbedingungen u. Anforderungen gem. DIN EN 12201 - 2, DIN 8074/75 u. DVGW GW 335-A2 (Anhang II, Tab. 1). Techn. Anforderungen gem. DVGW, GW 335-A2 u. der Richtlinie der Gütegemeinschaft Kunststoffrohre R 14.3.1 (mittlerer Außendurchmesser u. zulässige Ovalität gem. DIN 8074 Tab. 3, eingeschränktes Grenzmaß). Wasserleitung liefern, auf einem Sandpolster verlegen u. mit Elektromuffen verschweißen, ausrichten u. seitlich anstampfen, Verlegetiefe von 1,25 m. Muffen sind in den EP einzurechnen.
Menge: 145,000 m

**7.5 Unterflurhydranten Form A, DA 80mm**
Unterflurhydranten Form A, DA 80mm, Typ VAG UH 169, für 1,20 m Rohrdeckung, mit Straßenkappe liefern und einbauen. Einschließlich liefern und einbauen eines zweiteiligen Sickersteines aus Polystyrol, zylindrische Form.
Menge: 3,000 St

**7.6 Keilovalschieber DN 150 l.u.m.**
Keilovalschieber DN 150 mm nach DIN 3352-43 (TYP Beta 136 nach PN 10/16) weichdichtend, Flansche nach PN 16, mit Einbaugarnitur für 1,25 m Deckung u. Straßenkappe nach DIN 4056, liefern u. einbauen, einschl. aller erforderlichen Form- u. Verbindungsteile.
Menge: 2,000 St

**7.7 Keilovalschieber DN 100 l.u.m.**
Keilovalschieber DN 100 mm nach DIN 3352-43 (TYP Beta 136 nach PN 10/16) weichdichtend, Flansche nach PN 16, mit Einbaugarnitur für 1,25 m Deckung u. Straßenkappe nach DIN 4056, liefern u. einbauen, einschl. aller erforderlichen Form- u. Verbindungsteile.
Menge: 1,000 St

**7.8 T-Stück 150/80/150 l.u.m.**
T-Stück 150/80/150, Flansche nach PN 10/16 mit Dichtungen und V2A Schrauben liefern und einbauen.
Menge: 2,000 St

**7.9 T-Stück 150/100/150 l.u.m.**
T-Stück 150/100/150, Flansche nach PN 10/16 mit Dichtungen und V2A Schrauben liefern und einbauen.
Menge: 1,000 St

**7.10 Vorschweißbund, DA 150, mit Losflansch DN 150mm**
Vorschweißbund wie vor, jedoch DA 150, mit Losflansch DN 150mm
Menge: 5,000 St

**7.11 Vorschweißbund, DA 110, mit Losflansch DN 100mm**
Vorschweißbund, DA 110, mit Losflansch DN 100mm, Dichtungen und Schrauben aus V2A, liefern und in die Leitung einbauen
Menge: 2,000 St

**7.12 N-Stücke, DN80mm l.u.m.**
N-Stücke, DN80mm, liefern und einbauen.
Menge: 1,000 St

**7.13 Heizwendelwinkel, DA 180mm l.u.m**
Heizwendelwinkel, DA 180mm, 30° und 45°, liefern und einbauen.
Menge: 2,000 St

**7.14 Heizwendelwinkel, DA 225mm l.u.m**
Heizwendelwinkel, DA 225mm, 30° und 45°, liefern und einbauen.
Menge: 4,000 St

**7.15 FFR-Stücke DN 200/100 l.u.m.**
FFR-Stücke DN 200/100, Flansche nach PN 10/16, einschl. Flanschadapter, mit Dichtungen und V2A Schrauben liefern und einbauen.
Menge: 1,000 St

**7.16 Druckprüfung Leitungen**
Druckprüfung nach Leitungsverlegung, bei Verlegung von mehr als einer zusammenhängenden Rohrlänge (i.d.R. 6m bei Stangenware). Protokolle sind unaufgefordert dem AG zu übergeben.
Menge: 3,000 St

**7.17 Sichtprüfung Formteile**
Sichtprüfung auf Dichtigkeit nach Montage der Formteile und Rohrstücke nach Reparaturarbeiten. Örtlich zusammenhängende Formteile und Rohrstücke werden pro Maßnahme als 1 Stück vergütet.
Menge: 3,000 St

**7.18 Desinfektion Wasserleitungen**
Desinfektion nach Wasserleitungsverlegung, bei Verlegung von mehr als einer zusammenhängenden Rohrlänge (i.d.R. 6m bei Stangenware), einschl. der verbauten Formteile.
Menge: 3,000 St

### Titel 8 Verkehrssicherung

**8.1 Allgemeine Verkehrssicherung**
*** Pauschalposition
Einrichtungen zur Verkehrssicherung und Verkehrsregelung nach StVO bei Bauarbeiten im Bereich von Verkehrsflächen unter Aufrechterhaltung des Verkehrs aufbauen, ständig unterhalten und betreiben, ggf. umsetzen und abbauen.
Einrichtung entsprechend Verkehrszeichenplan. Ausführung nach vom AN erstellten und von der zuständigen Behörde genehmigten Verkehrszeichenplänen, einschließlich Herstellung und Fortschreibung der Verkehrszeichenpläne entsprechend dem Baufortschritt. Einzurechnen sind u.a. Absperr- und Leitvorrichtungen, Zäune, Verkehrsschilder, elektrische Warnleuchten, Gelb Markierungen, Hinweistafeln, Personenbrücken etc.
Menge: 1,000 Psch

*Hinweis*
Das Flughafengelände unterliegt nicht der STVO. In erster Linie geht es hier um Absperrung der Gräben und Kopflöcher.

### Titel 9 Baustelleneinrichtung

**9.1 Baustelle einrichten**
*** Pauschalposition
Geräte, Werkzeuge und sonstige Betriebsmittel, die zur vertragsgemäßen Ausführung der Bauleistungen erforderlich sind, auf die Baustelle bringen, bereitstellen und soweit der Geräteeinsatz nicht gesondert vergütet wird - betriebsfertig aufstellen einschl. der dafür notwendigen Arbeiten.
Die erforderlichen festen Anlagen herstellen. Baubüros, Lagerschuppen und dgl., soweit erforderlich,antransportieren, aufbauen und einrichten.
Menge: 1,000 Psch

**9.2 Baustelle räumen**
*** Pauschalposition
Baustelle von allen Geräten, Anlagen, Einrichtungen und dgl. räumen. Benutzte Flächen und Wege entsprechend dem ursprünglichen Zustand herrichten.
Menge: 1,000 Psch

### Titel 10 Löhne

**10.1 Monteur mit Montagefahrzeug**
*** Bedarfsposition ohne GB
Monteur mit Montagefahrzeug. Montagefahrzeug beinhaltet entsprechendes Werkzeug und Kleinmaterial.
"Leistungen die nicht im LV enthalten sind und nach Aufwand abgerechnet werden".
Stundennachweis muss dem AG unterschrieben (vom AN+AG) vorgelegt werden.
Menge: 10,000 h

**10.2 Vorarbeiter**
*** Bedarfsposition ohne GB
Vorarbeiter.
"Leistungen die nicht im LV enthalten sind und nach Aufwand abgerechnet werden".
Stundennachweis muss dem AG unterschrieben (vom AN+AG) vorgelegt werden.
Menge: 10,000 h

**10.3 Spezialbaufacharbeiter / Steinsetzer**
*** Bedarfsposition ohne GB
Spezialbaufacharbeiter, Steinsetzer.
"Leistungen die nicht im LV enthalten sind und nach Aufwand abgerechnet werden".
Stundennachweis muss dem AG unterschrieben (vom AN+AG) vorgelegt werden.
Menge: 10,000 h

**10.4 Facharbeiter**
*** Bedarfsposition ohne GB
Facharbeiter.
"Leistungen die nicht im LV enthalten sind und nach Aufwand abgerechnet werden".
Stundennachweis muss dem AG unterschrieben (vom AN+AG) vorgelegt werden.
Menge: 10,000 h

**10.5 LKW-Allradkipper, 3,5 to**
*** Bedarfsposition ohne GB
LKW-Allradkipper, 3,5 to einschl. Bedienung / Fahrer.
"Leistungen die nicht im LV enthalten sind und nach Aufwand abgerechnet werden".
Stundennachweis muss dem AG unterschrieben (vom AN+AG) vorgelegt werden.
Menge: 10,000 h

**10.6 Radlader, AR 50**
*** Bedarfsposition ohne GB
Radlader einschl. Bedienung / Fahrer.
"Leistungen die nicht im LV enthalten sind und nach Aufwand abgerechnet werden".
Stundennachweis muss dem AG unterschrieben (vom AN+AG) vorgelegt werden.
Menge: 10,000 h

**10.7 Hydraulikbagger, 48 PS**
*** Bedarfsposition ohne GB
Hydraulikbagger einschl. Bedienung / Fahrer.
"Leistungen die nicht im LV enthalten sind und nach Aufwand abgerechnet werden".
Stundennachweis muss dem AG unterschrieben (vom AN+AG) vorgelegt werden.
Menge: 10,000 h

**10.8 Rüttelplatte (bis 60cm)**
*** Bedarfsposition ohne GB
Rüttelplatte einschl. Bedienung.
"Leistungen die nicht im LV enthalten sind und nach Aufwand abgerechnet werden".
Stundennachweis muss dem AG unterschrieben (vom AN+AG) vorgelegt werden.
Menge: 10,000 h
